# Antepecho de fábrica

- Propiedad del archivo: CYPE Ingenieros S.A.
- Formato: FIEBDC-3/2016
- Programa: Generador de precios de la construcción. CYPE Ingenieros, S.A.
- Fecha: 05/12/2023
- Divisa: EUR
- Costes indirectos: 3 %
- IVA: 21 %

## F Fachadas y particiones

### FD Defensas

#### FDA Antepechos

**FDA005** m Antepecho de fábrica.
Antepecho de 1,25 m de altura, de 11 cm de espesor de fábrica de ladrillo cerámico hueco triple, para revestir, 33x16x11 cm, con juntas horizontales y verticales de 10 mm de espesor, recibida con mortero de cemento industrial, color gris, M-5, suministrado a granel; enfoscado en ambas caras con mortero de cemento industrial, color gris, M-5, suministrado a granel. Incluso pieza superior de coronación.
Incluye: Limpieza y preparación de la superficie de apoyo. Replanteo de la fábrica a realizar. Asiento de la primera hilada sobre capa de mortero. Colocación y aplomado de miras de referencia. Tendido de hilos entre miras. Colocación de plomos fijos en las aristas. Colocación de las piezas por hiladas a nivel. Replanteo de alineaciones y niveles. Ejecución de encuentros y pilastras. Enfoscado de paramentos.
Criterio de medición de proyecto: Longitud medida a ejes, según documentación gráfica de Proyecto.
Criterio de medición de obra: Se medirá, a ejes, la longitud realmente ejecutada según especificaciones de Proyecto.

| Código | Ud | Descripción | Rendimiento | Precio | Importe |
|---|---|---|---|---|---|
| mt04lvc010i | Ud | Ladrillo cerámico hueco triple, para revestir, 33x16x11 cm, para uso en fábrica protegida (pieza P), densidad 810 kg/m³, según UNE-EN 771-1. (material) | 22.313 | 0.62 | 13.834 |
| mt08aaa010a | m³ | Agua. (material) | 0.043 | 1.5 | 0.065 |
| mt09mif010cb | t | Mortero industrial para albañilería, de cemento, color gris, categoría M-5 (resistencia a compresión 5 N/mm²), suministrado a granel, según UNE-EN 998-2. (material) | 0.21 | 50.2 | 10.542 |
| mt20ahp010j | m | Albardilla prefabricada de hormigón, con un ángulo de inclinación de 10°, de color blanco, en piezas de 500x200x50 mm, con goterón, para cubrición de muros, y anclaje metálico de acero inoxidable en su cara inferior. (material) | 1.05 | 9.91 | 10.406 |
| mq06mms010 | h | Mezclador continuo con silo, para mortero industrial en seco, suministrado a granel. (maquinaria) | 0.798 | 1.94 | 1.548 |
| mo021 | h | Oficial 1ª construcción en trabajos de albañilería. (mano de obra) | 1.75 | 21.41 | 37.468 |
| mo078 | h | Ayudante construcción en trabajos de albañilería. (mano de obra) | 0.875 | 20.34 | 17.798 |
| mo114 | h | Peón ordinario construcción en trabajos de albañilería. (mano de obra) | 0.224 | 20.1 | 4.502 |
| % | % | Costes directos complementarios | 2 % | 96.163 | 1.923 |
|  |  | Costes directos |  |  | 98.086 |

Residuos:
- colocación: mt04lvc010i; factor de residuo 0.021
- colocación: mt09mif010cb; factor de residuo 0.0189
- colocación: mt20ahp010j; factor de residuo 0.0084

## Recursos

**mt04lvc010i** Ud Ladrillo cerámico hueco triple
Datos técnicos: Coste energético 15.254 MJ; Emisión de CO2 1.029 kg; Código LER 17 01 02; Masa del elemento 4.4 kg; Volumen 0.00352 m3
Residuos:
- embalaje: re170201 Madera. (componente de residuo); rendimiento 0.017 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3

**mt20ahp010j** m Albardilla prefabricada de hormigón
Datos técnicos: Coste energético 3.353 MJ; Emisión de CO2 2.711 kg; Código LER 17 01 01; Masa del elemento 18 kg; Volumen 0.012 m3
Residuos:
- embalaje: re170201 Madera; rendimiento 0.015 kg
- embalaje: re170203 Plástico; rendimiento 0.008 kg
