# Hoja exterior de fachada de dos hojas, de fábrica de ladrillo cerámico para revestir, con cámara de aire ligeramente ventilada

- Propiedad del archivo: CYPE Ingenieros S.A.
- Formato: FIEBDC-3/2016
- Programa: Generador de precios de la construcción. CYPE Ingenieros, S.A.
- Fecha: 05/12/2023
- Divisa: EUR
- Costes indirectos: 3 %
- IVA: 21 %

## F Fachadas y particiones

### FF Fábrica no estructural

#### FFZ Hoja exterior para revestir en fachada de dos hojas

**FFZ015** m² Hoja exterior de fachada de dos hojas, de fábrica de ladrillo cerámico para revestir, con cámara de aire ligeramente ventilada.
Hoja exterior de fachada de dos hojas, de 11 cm de espesor, de fábrica de ladrillo cerámico hueco triple, para revestir, 33x16x11 cm, con juntas horizontales y verticales de 10 mm de espesor, recibida con mortero de cemento industrial, color gris, M-5, suministrado a granel. Dintel de fábrica armada de ladrillos cortados para revestir; montaje y desmontaje de apeo. Revestimiento de los frentes de forjado con piezas cerámicas y de los frentes de pilares con ladrillos cortados, colocados con el mismo mortero utilizado en el recibido de la fábrica; con cámara de aire ligeramente ventilada, mediante la realización de aberturas de ventilación, con un área efectiva de 10 cm² por cada m de fachada (orificios, rejillas o llagas desprovistas de mortero) para ventilación de la cámara.
Criterio de valoración económica: El precio no incluye el drenaje ni las rejillas de ventilación.
Incluye: Definición de los planos de fachada mediante plomos. Replanteo, planta a planta. Marcado en los pilares de los niveles de referencia general de planta y de nivel de pavimento. Asiento de la primera hilada sobre capa de mortero. Colocación y aplomado de miras de referencia. Tendido de hilos entre miras. Colocación de plomos fijos en las aristas. Colocación de las piezas por hiladas a nivel. Revestimiento de los frentes de forjado. Realización de todos los trabajos necesarios para la resolución de los huecos. Realización de aberturas de ventilación. Encuentros de la fábrica con fachadas, pilares y tabiques. Encuentro de la fábrica con el forjado superior. Limpieza del paramento.
Criterio de medición de proyecto: Superficie medida según documentación gráfica de Proyecto, sin duplicar esquinas ni encuentros, deduciendo los huecos de superficie mayor de 4 m². En los huecos que no se deduzcan, están incluidos los trabajos de realizar la superficie interior del hueco.
Criterio de medición de obra: Se medirá la superficie realmente ejecutada según especificaciones de Proyecto, sin duplicar esquinas ni encuentros, deduciendo los huecos de superficie mayor de 4 m². En los huecos que no se deduzcan, están incluidos los trabajos de realizar la superficie interior del hueco.

| Código | Ud | Descripción | Rendimiento | Precio | Importe |
|---|---|---|---|---|---|
| mt04lvc010i | Ud | Ladrillo cerámico hueco triple, para revestir, 33x16x11 cm, para uso en fábrica protegida (pieza P), densidad 810 kg/m³, según UNE-EN 771-1. (material) | 18 | 0.62 | 11.160 |
| mt08aaa010a | m³ | Agua. (material) | 0.01 | 1.5 | 0.015 |
| mt09mif010cb | t | Mortero industrial para albañilería, de cemento, color gris, categoría M-5 (resistencia a compresión 5 N/mm²), suministrado a granel, según UNE-EN 998-2. (material) | 0.019 | 50.2 | 0.954 |
| mt07aco010c | kg | Ferralla elaborada en taller industrial con acero en barras corrugadas, UNE-EN 10080 B 500 S, de varios diámetros. (material) | 0.4 | 1.6 | 0.640 |
| mt08cem011a | kg | Cemento Portland CEM II/B-L 32,5 R, color gris, en sacos, según UNE-EN 197-1. (material) | 0.542 | 0.1 | 0.054 |
| mt01arg006 | t | Arena de cantera, para hormigón preparado en obra. (material) | 0.001 | 17.5 | 0.018 |
| mt01arg007b | t | Árido grueso homogeneizado, de tamaño máximo 12 mm. (material) | 0.001 | 16.64 | 0.017 |
| mt18bdb010a800 | m² | Baldosín catalán, acabado mate o natural, 8,00€/m², según UNE-EN 14411. (material) | 0.135 | 8 | 1.080 |
| mt50spa050m | m³ | Tablón de madera de pino, dimensiones 20x7,2 cm. (material) | 0.001 | 439.2 | 0.439 |
| mt50spa081a | Ud | Puntal metálico telescópico, de hasta 3 m de altura. (material) | 0.003 | 19.25 | 0.058 |
| mt50spa101 | kg | Clavos de acero. (material) | 0.011 | 1.87 | 0.021 |
| mq06mms010 | h | Mezclador continuo con silo, para mortero industrial en seco, suministrado a granel. (maquinaria) | 0.067 | 1.94 | 0.130 |
| mo021 | h | Oficial 1ª construcción en trabajos de albañilería. (mano de obra) | 0.445 | 21.41 | 9.527 |
| mo114 | h | Peón ordinario construcción en trabajos de albañilería. (mano de obra) | 0.278 | 20.1 | 5.588 |
| % | % | Costes directos complementarios | 3 % | 29.701 | 0.891 |
|  |  | Costes directos |  |  | 30.592 |

Residuos:
- colocación: mt04lvc010i; factor de residuo 0.021
- colocación: mt09mif010cb; factor de residuo 0.0189
- colocación: mt07aco010c Ferralla elaborada en taller industrial con acero en barras corrugadas, UNE-EN 10080 B 500 S, de varios diámetros; factor de residuo 0.0075
- colocación: mt08cem011a Cemento Portland CEM II/B-L 32,5 R, color gris, en sacos, según UNE-EN 197-1; factor de residuo 0.01512
- colocación: mt01arg006 Arena de cantera, para hormigón preparado en obra; factor de residuo 0.003
- colocación: mt01arg007b Árido grueso homogeneizado, de tamaño máximo 12 mm; factor de residuo 0.00540057
- colocación: mt18bdb010a800 Baldosín catalán, acabado mate o natural, 8,00€/m², según UNE-EN 14411; factor de residuo 0.0374205
- colocación: mt50spa050m Tablón de madera de pino, dimensiones 20x7,2 cm; factor de residuo 1
- colocación: mt50spa081a Puntal metálico telescópico, de hasta 3 m de altura; factor de residuo 1
- colocación: mt50spa101 Clavos de acero; factor de residuo 0.0045

## Recursos

**mt04lvc010i** Ud Ladrillo cerámico hueco triple
Datos técnicos: Coste energético 15.254 MJ; Emisión de CO2 1.029 kg; Código LER 17 01 02; Masa del elemento 4.4 kg; Volumen 0.00352 m3
Residuos:
- embalaje: re170201 Madera. (componente de residuo); rendimiento 0.017 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3

**mt07aco010c** kg Ferralla elaborada en taller industrial con acero en barras corrugadas, UNE-EN 10080 B 500 S, de varios diámetros
Datos técnicos: Coste energético 9.830 MJ; Emisión de CO2 0.510 kg; Código LER 17 04 05; Masa del elemento 1 kg; Volumen 0.000476 m3

**mt08cem011a** kg Cemento Portland CEM II/B-L 32,5 R, color gris, en sacos, según UNE-EN 197-1
Datos técnicos: Coste energético 7.009 MJ; Emisión de CO2 0.899 kg; Código LER 17 01 01; Masa del elemento 1 kg; Volumen 0.000667 m3
Residuos:
- embalaje: re150101 Envases de papel y cartón. (componente de residuo); rendimiento 0.011 kg; Código LER 15 01 01; Masa del elemento 1 kg; Volumen 0.001333 m3
- embalaje: re170203 Plástico; rendimiento 0.002 kg

**mt01arg006** t Arena de cantera, para hormigón preparado en obra
Datos técnicos: Coste energético 75.000 MJ; Emisión de CO2 4.000 kg; Código LER 01 04 09; Masa del elemento 1000 kg; Volumen 0.625 m3

**mt01arg007b** t Árido grueso homogeneizado, de tamaño máximo 12 mm
Datos técnicos: Coste energético 75.000 MJ; Emisión de CO2 4.000 kg; Código LER 01 04 08; Masa del elemento 1000 kg; Volumen 0.666667 m3

**mt18bdb010a800** m² Baldosín catalán, acabado mate o natural, 8,00€/m², según UNE-EN 14411
Datos técnicos: Coste energético 136.753 MJ; Emisión de CO2 8.592 kg; Código LER 17 01 03; Masa del elemento 16 kg; Volumen 0.0128 m3
Residuos:
- embalaje: re150101 Envases de papel y cartón; rendimiento 0.18 kg
- embalaje: re170201 Madera; rendimiento 0.022 kg

**mt50spa050m** m³ Tablón de madera de pino, dimensiones 20x7,2 cm
Datos técnicos: Coste energético 78108.000 MJ; Emisión de CO2 -1069.500 kg; Código LER 17 02 01; Masa del elemento 575 kg; Volumen 0.522727 m3

**mt50spa081a** Ud Puntal metálico telescópico, de hasta 3 m de altura
Datos técnicos: Coste energético 97.317 MJ; Emisión de CO2 5.049 kg; Código LER 17 04 05; Masa del elemento 9.9 kg; Volumen 0.004714 m3

**mt50spa101** kg Clavos de acero
Datos técnicos: Coste energético 9.830 MJ; Emisión de CO2 0.510 kg; Código LER 17 04 05; Masa del elemento 1 kg; Volumen 0.000476 m3
